# Monomando de lavabo medio alto - De Genebre

- Propiedad del archivo: CONSTRUNARIO
- Formato: FIEBDC-3/2012
- Programa: Construnario Versión 3.51
- Fecha de los precios: 02/05/2022
- Divisa: EUR

**GEN65134194566** u Monomando de lavabo medio alto - De Genebre
Precio: 148.75
Monomando de lavabo medio alto Código EAN: 8428381286394
