# Monomando Serie Tau lavabo - De Genebre

- Propiedad del archivo: CONSTRUNARIO
- Formato: FIEBDC-3/2012
- Programa: Construnario Versión 3.51
- Fecha de los precios: 02/05/2022
- Divisa: EUR

**GEN65135 18 45 66** u Monomando Serie Tau lavabo - De Genebre
Precio: 116.31
Monomando Serie Tau lavabo. Código EAN: 8428381167440
