# Monomando de lavabo alto - De Genebre

- Propiedad del archivo: CONSTRUNARIO
- Formato: FIEBDC-3/2012
- Programa: Construnario Versión 3.51
- Fecha de los precios: 02/05/2022
- Divisa: EUR

**GEN65136194566** u Monomando de lavabo alto - De Genebre
Precio: 172.02
Monomando de lavabo alto Código EAN: 8428381286400
