# Monomando Serie Tau 2 lavabo alto - De Genebre

- Propiedad del archivo: CONSTRUNARIO
- Formato: FIEBDC-3/2012
- Programa: Construnario Versión 3.51
- Fecha de los precios: 02/05/2022
- Divisa: EUR

**GEN65136 29 45 66** u Monomando Serie Tau 2 lavabo alto - De Genebre
Precio: 196.22
Monomando Serie Tau 2 lavabo alto. Código EAN: 8428381254621
