# Monomando Serie Tau bidé - De Genebre

- Propiedad del archivo: CONSTRUNARIO
- Formato: FIEBDC-3/2012
- Programa: Construnario Versión 3.51
- Fecha de los precios: 02/05/2022
- Divisa: EUR

**GEN65145 18 45 66** u Monomando Serie Tau bidé - De Genebre
Precio: 99.17
Monomando Serie Tau bidé. Código EAN: 8428381167488
