# Monomando Serie Tau 2 bidé - De Genebre

- Propiedad del archivo: CONSTRUNARIO
- Formato: FIEBDC-3/2012
- Programa: Construnario Versión 3.51
- Fecha de los precios: 02/05/2022
- Divisa: EUR

**GEN65145 29 45 66** u Monomando Serie Tau 2 bidé - De Genebre
Precio: 98.90
Monomando Serie Tau 2 bidé. Código EAN: 8428381255758
