# Monomando de fregadera mural 15 cm - De Genebre

- Propiedad del archivo: CONSTRUNARIO
- Formato: FIEBDC-3/2012
- Programa: Construnario Versión 3.51
- Fecha de los precios: 02/05/2022
- Divisa: EUR

**GEN65192194566** u Monomando de fregadera mural 15 cm - De Genebre
Precio: 140.80
Monomando de fregadera mural 15 cm Código EAN: 8428381288244
