# Monomando Serie Tau fregadera Osmosis - De Genebre

- Propiedad del archivo: CONSTRUNARIO
- Formato: FIEBDC-3/2012
- Programa: Construnario Versión 3.51
- Fecha de los precios: 02/05/2022
- Divisa: EUR

**GEN65702 18 45 66** u Monomando Serie Tau fregadera Osmosis - De Genebre
Precio: 228.94
Monomando Serie Tau fregadera Osmosis. Código EAN: 8428381253464
