# Termostática ducha, referencia 67110 26 45 67 de la serie Kenjo de Genebre. Sin kit - De Genebre

- Propiedad del archivo: CONSTRUNARIO
- Formato: FIEBDC-3/2012
- Programa: Construnario Versión 3.51
- Fecha de los precios: 02/05/2022
- Divisa: EUR

**GEN67110 26 45 67** u Termostática ducha, referencia 67110 26 45 67 de la serie Kenjo de Genebre. Sin kit - De Genebre
Precio: 390.07
Termostática Serie Kenjo ducha cromo sin kit. Código EAN: 8428381252726
