# Termostática Serie Tau ducha sin kit - De Genebre

- Propiedad del archivo: CONSTRUNARIO
- Formato: FIEBDC-3/2012
- Programa: Construnario Versión 3.51
- Fecha de los precios: 02/05/2022
- Divisa: EUR

**GEN67112 14 45 67** u Termostática Serie Tau ducha sin kit - De Genebre
Precio: 204.46
Termostática Serie Tau ducha sin kit. Código EAN: 8428381209119
