# Grifo de lavabo medio alto con sensor - KLIN, referencia 67134 15 45 66 de Genebre. Inox - De Genebre

- Propiedad del archivo: CONSTRUNARIO
- Formato: FIEBDC-3/2012
- Programa: Construnario Versión 3.51
- Fecha de los precios: 02/05/2022
- Divisa: EUR

**GEN67134 15 45 66** u Grifo de lavabo medio alto con sensor - KLIN, referencia 67134 15 45 66 de Genebre. Inox - De Genebre
Precio: 282.90
Suministrado con caja de control AC/DC, opción de alimentación mediante fuente de alimentación AC (ref. 9908 0407) y o mezcla de agua caliente / fría mediante válvula mezclado bajo encimera (ref.1088 04) Alimentado por 2 pilas AAA. Provisto de un aireador antivandálico anti calcáreo economizador con limitación dinámica de 3 l/m. Código EAN: 8434055032549
