# Montura convencional 20Z larga - De Genebre

- Propiedad del archivo: CONSTRUNARIO
- Formato: FIEBDC-3/2012
- Programa: Construnario Versión 3.51
- Fecha de los precios: 02/05/2022
- Divisa: EUR

**GEN67896 45** u Montura convencional 20Z larga - De Genebre
Precio: 13.70
Montura convencional 20Z larga. Código EAN: 8428381271918
