# Montura cerámica GE Class - De Genebre

- Propiedad del archivo: CONSTRUNARIO
- Formato: FIEBDC-3/2012
- Programa: Construnario Versión 3.51
- Fecha de los precios: 02/05/2022
- Divisa: EUR

**GEN67995 14** u Montura cerámica GE Class - De Genebre
Precio: 14.70
Montura cerámica GE Class. Código EAN: 8428381271710
