# Grifo Serie New Regent bidé con teleducha - De Genebre

- Propiedad del archivo: CONSTRUNARIO
- Formato: FIEBDC-3/2012
- Programa: Construnario Versión 3.51
- Fecha de los precios: 02/05/2022
- Divisa: EUR

**GEN68001 09 45 66** u Grifo Serie New Regent bidé con teleducha - De Genebre
Precio: 47.14
Grifo Serie New Regent bidé con teleducha. Código EAN: 8428381255123
