# Grifo Serie Gamma bidé con teleducha - De Genebre

- Propiedad del archivo: CONSTRUNARIO
- Formato: FIEBDC-3/2012
- Programa: Construnario Versión 3.51
- Fecha de los precios: 02/05/2022
- Divisa: EUR

**GEN68001 11 45 66** u Grifo Serie Gamma bidé con teleducha - De Genebre
Precio: 45.30
Grifo Serie Gamma bidé con teleducha. Código EAN: 8428381255116
