# Grupo mural Serie Gamma fregadera 20 cm caño tubo vertical - De Genebre

- Propiedad del archivo: CONSTRUNARIO
- Formato: FIEBDC-3/2012
- Programa: Construnario Versión 3.51
- Fecha de los precios: 02/05/2022
- Divisa: EUR

**GEN68103 11 45 66** u Grupo mural Serie Gamma fregadera 20 cm caño tubo vertical - De Genebre
Precio: 78.97
Grupo mural Serie Gamma fregadera 20 cm caño tubo vertical. Código EAN: 8428381191216
