# Ducha Serie Ixo empotrada - De Genebre

- Propiedad del archivo: CONSTRUNARIO
- Formato: FIEBDC-3/2012
- Programa: Construnario Versión 3.51
- Fecha de los precios: 02/05/2022
- Divisa: EUR

**GEN68115 12 45 66** u Ducha Serie Ixo empotrada - De Genebre
Precio: 92.43
Ducha Serie Ixo empotrada. Código EAN: 8428381273691
