# Baño/ducha Serie Kalo empotrado - De Genebre

- Propiedad del archivo: CONSTRUNARIO
- Formato: FIEBDC-3/2012
- Programa: Construnario Versión 3.51
- Fecha de los precios: 02/05/2022
- Divisa: EUR

**GEN68116 07 45 66** u Baño/ducha Serie Kalo empotrado - De Genebre
Precio: 128.61
Baño/ducha Serie Kalo empotrado. Código EAN: 8428381273707
