# Baño/ducha Serie Kross empotrado - De Genebre

- Propiedad del archivo: CONSTRUNARIO
- Formato: FIEBDC-3/2012
- Programa: Construnario Versión 3.51
- Fecha de los precios: 02/05/2022
- Divisa: EUR

**GEN68116 08 45 66** u Baño/ducha Serie Kross empotrado - De Genebre
Precio: 123.10
Baño/ducha Serie Kross empotrado. Código EAN: 8428381273714
