# Grupo baño Serie Gamma empotrado 8" con inversor - De Genebre

- Propiedad del archivo: CONSTRUNARIO
- Formato: FIEBDC-3/2012
- Programa: Construnario Versión 3.51
- Fecha de los precios: 02/05/2022
- Divisa: EUR

**GEN68116 11 45 66** u Grupo baño Serie Gamma empotrado 8" con inversor - De Genebre
Precio: 98.56
Grupo baño Serie Gamma empotrado 8" con inversor. Código EAN: 8428381200154
