# Batería Serie Gamma lavabo - De Genebre

- Propiedad del archivo: CONSTRUNARIO
- Formato: FIEBDC-3/2012
- Programa: Construnario Versión 3.51
- Fecha de los precios: 02/05/2022
- Divisa: EUR

**GEN68120 11 45 66** u Batería Serie Gamma lavabo - De Genebre
Precio: 114.48
Batería Serie Gamma lavabo. Código EAN: 8428381094500
