# Batería Serie Kalo lavabo caño inclinado - De Genebre

- Propiedad del archivo: CONSTRUNARIO
- Formato: FIEBDC-3/2012
- Programa: Construnario Versión 3.51
- Fecha de los precios: 02/05/2022
- Divisa: EUR

**GEN68125 07 45 66** u Batería Serie Kalo lavabo caño inclinado - De Genebre
Precio: 163.90
Batería Serie Kalo lavabo caño inclinado. Código EAN: 8428381273974
