# Grupo Serie Kalo lavabo empotrado caño 22 cm - De Genebre

- Propiedad del archivo: CONSTRUNARIO
- Formato: FIEBDC-3/2012
- Programa: Construnario Versión 3.51
- Fecha de los precios: 02/05/2022
- Divisa: EUR

**GEN68132 07 45 66** u Grupo Serie Kalo lavabo empotrado caño 22 cm - De Genebre
Precio: 126.89
Grupo Serie Kalo lavabo empotrado caño 22 cm. Código EAN: 8428381273813
