# Monobloc Serie Gamma bidé - De Genebre

- Propiedad del archivo: CONSTRUNARIO
- Formato: FIEBDC-3/2012
- Programa: Construnario Versión 3.51
- Fecha de los precios: 02/05/2022
- Divisa: EUR

**GEN68140 11 45 66** u Monobloc Serie Gamma bidé - De Genebre
Precio: 73.46
Monobloc Serie Gamma bidé. Código EAN: 8428381094258
