# Llave de paso 1/2" Serie Kalo - De Genebre

- Propiedad del archivo: CONSTRUNARIO
- Formato: FIEBDC-3/2012
- Programa: Construnario Versión 3.51
- Fecha de los precios: 02/05/2022
- Divisa: EUR

**GEN68170 07 45 66** u Llave de paso 1/2" Serie Kalo - De Genebre
Precio: 43.89
Llave de paso 1/2" Serie Kalo. Código EAN: 8428381274063
