# Llave de paso 1/2" Serie Gamma - De Genebre

- Propiedad del archivo: CONSTRUNARIO
- Formato: FIEBDC-3/2012
- Programa: Construnario Versión 3.51
- Fecha de los precios: 02/05/2022
- Divisa: EUR

**GEN68170 11 45 66** u Llave de paso 1/2" Serie Gamma - De Genebre
Precio: 31.22
Llave de paso 1/2" Serie Gamma. Código EAN: 8428381095149
