# Grupo mural Serie Gamma fregadera 15 cm caño tubo bajo 24 cm - De Genebre

- Propiedad del archivo: CONSTRUNARIO
- Formato: FIEBDC-3/2012
- Programa: Construnario Versión 3.51
- Fecha de los precios: 02/05/2022
- Divisa: EUR

**GEN68197 11 45 66** u Grupo mural Serie Gamma fregadera 15 cm caño tubo bajo 24 cm - De Genebre
Precio: 75.30
Grupo mural Serie Gamma fregadera 15 cm caño tubo bajo 24 cm. Código EAN: 8428381160878
