# Mezclador Serie Gamma mesada 8" caño tubo - De Genebre

- Propiedad del archivo: CONSTRUNARIO
- Formato: FIEBDC-3/2012
- Programa: Construnario Versión 3.51
- Fecha de los precios: 02/05/2022
- Divisa: EUR

**GEN68199 11 45 66** u Mezclador Serie Gamma mesada 8" caño tubo - De Genebre
Precio: 83.86
Mezclador Serie Gamma mesada 8" caño tubo. Código EAN: 8428381191551
