# Monobloc Serie New Regent lavabo Plus - De Genebre

- Propiedad del archivo: CONSTRUNARIO
- Formato: FIEBDC-3/2012
- Programa: Construnario Versión 3.51
- Fecha de los precios: 02/05/2022
- Divisa: EUR

**GEN68505 09 45 66** u Monobloc Serie New Regent lavabo Plus - De Genebre
Precio: 80.81
Monobloc Serie New Regent lavabo Plus. Código EAN: 8428381195573
