# Monobloc Serie New Regent Classic lavabo bronce - De Genebre

- Propiedad del archivo: CONSTRUNARIO
- Formato: FIEBDC-3/2012
- Programa: Construnario Versión 3.51
- Fecha de los precios: 02/05/2022
- Divisa: EUR

**GEN68506 09 43 66** u Monobloc Serie New Regent Classic lavabo bronce - De Genebre
Precio: 149.97
Monobloc Serie New Regent Classic lavabo bronce. Código EAN: 8428381230014
