# Monobloc Serie New Regent bidé - De Genebre

- Propiedad del archivo: CONSTRUNARIO
- Formato: FIEBDC-3/2012
- Programa: Construnario Versión 3.51
- Fecha de los precios: 02/05/2022
- Divisa: EUR

**GEN68515 09 45 66** u Monobloc Serie New Regent bidé - De Genebre
Precio: 80.81
Monobloc Serie New Regent bidé. Código EAN: 8428381195597
