# Monobloc Serie New Regent Classic bidé cromo - De Genebre

- Propiedad del archivo: CONSTRUNARIO
- Formato: FIEBDC-3/2012
- Programa: Construnario Versión 3.51
- Fecha de los precios: 02/05/2022
- Divisa: EUR

**GEN68516 09 45 66** u Monobloc Serie New Regent Classic bidé cromo - De Genebre
Precio: 126.10
Monobloc Serie New Regent Classic bidé cromo. Código EAN: 8428381220275
