# Mezclador Serie New Regent baño con kit - De Genebre

- Propiedad del archivo: CONSTRUNARIO
- Formato: FIEBDC-3/2012
- Programa: Construnario Versión 3.51
- Fecha de los precios: 02/05/2022
- Divisa: EUR

**GEN68525 09 45 66** u Mezclador Serie New Regent baño con kit - De Genebre
Precio: 118.76
Mezclador Serie New Regent baño con kit. Código EAN: 8428381195610
