# Mezclador Serie New Regent Classic ducha cromo con kit - De Genebre

- Propiedad del archivo: CONSTRUNARIO
- Formato: FIEBDC-3/2012
- Programa: Construnario Versión 3.51
- Fecha de los precios: 02/05/2022
- Divisa: EUR

**GEN68531 09 45 66** u Mezclador Serie New Regent Classic ducha cromo con kit - De Genebre
Precio: 153.04
Mezclador Serie New Regent Classic ducha cromo con kit. Código EAN: 8428381268970
