# Monobloc Serie New Regent fregadera caño tubo - De Genebre

- Propiedad del archivo: CONSTRUNARIO
- Formato: FIEBDC-3/2012
- Programa: Construnario Versión 3.51
- Fecha de los precios: 02/05/2022
- Divisa: EUR

**GEN68540 09 45 66** u Monobloc Serie New Regent fregadera caño tubo - De Genebre
Precio: 72.84
Monobloc Serie New Regent fregadera caño tubo. Código EAN: 8428381195641
