# Grupo Serie New Regent mural fregadera 15 cm caño tubo alto 24 cm - De Genebre

- Propiedad del archivo: CONSTRUNARIO
- Formato: FIEBDC-3/2012
- Programa: Construnario Versión 3.51
- Fecha de los precios: 02/05/2022
- Divisa: EUR

**GEN68555 09 45 66** u Grupo Serie New Regent mural fregadera 15 cm caño tubo alto 24 cm - De Genebre
Precio: 77.75
Grupo Serie New Regent mural fregadera 15 cm caño tubo alto 24 cm. Código EAN: 8428381195672
