# LLave de paso 1/2" Serie New Regent - De Genebre

- Propiedad del archivo: CONSTRUNARIO
- Formato: FIEBDC-3/2012
- Programa: Construnario Versión 3.51
- Fecha de los precios: 02/05/2022
- Divisa: EUR

**GEN68590 09 45 66** u LLave de paso 1/2" Serie New Regent - De Genebre
Precio: 33.06
LLave de paso 1/2" Serie New Regent. Código EAN: 8428381195740
