# Monobloc Serie New Regent Classic fregadera bronce - De Genebre

- Propiedad del archivo: CONSTRUNARIO
- Formato: FIEBDC-3/2012
- Programa: Construnario Versión 3.51
- Fecha de los precios: 02/05/2022
- Divisa: EUR

**GEN68595 09 43 66** u Monobloc Serie New Regent Classic fregadera bronce - De Genebre
Precio: 192.21
Monobloc Serie New Regent Classic fregadera bronce. Código EAN: 8428381253495
