# Caño bajo tubo 30 cm - De Genebre

- Propiedad del archivo: CONSTRUNARIO
- Formato: FIEBDC-3/2012
- Programa: Construnario Versión 3.51
- Fecha de los precios: 02/05/2022
- Divisa: EUR

**GEN68909 45** u Caño bajo tubo 30 cm - De Genebre
Precio: 18.95
Caño bajo tubo 30 cm. Código EAN: 8428381269014
