# Caño mural tubo recto cromo 16 cm - De Genebre

- Propiedad del archivo: CONSTRUNARIO
- Formato: FIEBDC-3/2012
- Programa: Construnario Versión 3.51
- Fecha de los precios: 02/05/2022
- Divisa: EUR

**GEN68911 45** u Caño mural tubo recto cromo 16 cm - De Genebre
Precio: 30.82
Caño mural tubo recto cromo 16 cm. Código EAN: 8428381273516
