# Caño encimera cisne tubo cromo - De Genebre

- Propiedad del archivo: CONSTRUNARIO
- Formato: FIEBDC-3/2012
- Programa: Construnario Versión 3.51
- Fecha de los precios: 02/05/2022
- Divisa: EUR

**GEN68916 45** u Caño encimera cisne tubo cromo - De Genebre
Precio: 42.17
Caño encimera cisne tubo cromo. Código EAN: 8428381273615
