# Caño encimera inclinado tubo cromo - De Genebre

- Propiedad del archivo: CONSTRUNARIO
- Formato: FIEBDC-3/2012
- Programa: Construnario Versión 3.51
- Fecha de los precios: 02/05/2022
- Divisa: EUR

**GEN68917 45** u Caño encimera inclinado tubo cromo - De Genebre
Precio: 45.74
Caño encimera inclinado tubo cromo. Código EAN: 8428381273639
