# Volante Kross cromo - De Genebre

- Propiedad del archivo: CONSTRUNARIO
- Formato: FIEBDC-3/2012
- Programa: Construnario Versión 3.51
- Fecha de los precios: 02/05/2022
- Divisa: EUR

**GEN68998 08 45** u Volante Kross cromo - De Genebre
Precio: 12.24
Volante Kross cromo. Código EAN: 8428381273653
