# 70018 Purgador manual de aire 1/8" - De Genebre

- Propiedad del archivo: CONSTRUNARIO
- Formato: FIEBDC-3/2012
- Programa: Construnario Versión 3.51
- Fecha de los precios: 02/05/2022
- Divisa: EUR

**GEN70018 01 02** u 70018 Purgador manual de aire 1/8" - De Genebre
Precio: 1.00
Purgador manual de aire. Cuerpo en latón niquelado. Mando de control no conductor de calor. Unión rosca macho iso 228. Presión máxima 6bar. Temperatura máxima 100ºc. 1/8". Código EAN: 8428381147794
