# 70035 Colector simple componible 2, 3 y 4 vías 3/4" - De Genebre

- Propiedad del archivo: CONSTRUNARIO
- Formato: FIEBDC-3/2012
- Programa: Construnario Versión 3.51
- Fecha de los precios: 02/05/2022
- Divisa: EUR

**GEN70035 05 04** u 70035 Colector simple componible 2, 3 y 4 vías 3/4" - De Genebre
Precio: 17.16
COLECTOR SIMPLE COMPONIBLE 2,3 Y 4 VÍAS.CONSTRUCCIÓN EN LATÓN NIQUELADO. CONEXIÓN EN DERIVACIÓN LATERAL ROSCA MACHO W24,5X19H/1". CONEXIÓN EN LÍNEA ROSCA MACHO-HEMBRA ISO 228/1. TEMPERATURA MÁXIMA DE TRABAJO:110ºC. PRESIÓN MÁXIMA DE TRABAJO: 10BAR. 3/4" DE GENEBRE 70035 Código EAN: 8428381266020
