# 70035 Colector simple componible 2, 3 y 4 vías 1" - De Genebre

- Propiedad del archivo: CONSTRUNARIO
- Formato: FIEBDC-3/2012
- Programa: Construnario Versión 3.51
- Fecha de los precios: 02/05/2022
- Divisa: EUR

**GEN70035 06 04** u 70035 Colector simple componible 2, 3 y 4 vías 1" - De Genebre
Precio: 24.29
Colector simple componible 2,3 y 4 vías. Construcción en latón niquelado. Conexión en derivación lateral rosca macho w24,5x19h/1". Conexión en línea rosca macho-hembra iso 228/1. Temperatura máxima de trabajo: 110ºc. Presión máxima de trabajo: 10bar. 1". Código EAN: 8428381266051
