# Purgador automático aire 3/8" E. Solar, referencia 70037 03 00 de Genebre - De Genebre

- Propiedad del archivo: CONSTRUNARIO
- Formato: FIEBDC-3/2012
- Programa: Construnario Versión 3.51
- Fecha de los precios: 02/05/2022
- Divisa: EUR

**GEN70037 03 02** Purgador automático aire 3/8" E. Solar, referencia 70037 03 00 de Genebre - De Genebre
Precio: 7.54
Desgasificador automático con cierre manuel 70037 03 02 Código EAN: 8428381147688
