# 70048 Válvula termostatizable escuadra para tubo cobre con Ge System 3/8" - De Genebre

- Propiedad del archivo: CONSTRUNARIO
- Formato: FIEBDC-3/2012
- Programa: Construnario Versión 3.51
- Fecha de los precios: 02/05/2022
- Divisa: EUR

**GEN70048 03 00** u 70048 Válvula termostatizable escuadra para tubo cobre con Ge System 3/8" - De Genebre
Precio: 10.03
Válvula termostatizable escuadra para tubo cobre con ge system, polietileno o multicapa. Construcción en latón niquelado s/une-en 12164-12165. Juntas de cierre en elastómero. Volante en abs antirobo. Conexión a tubería de cobre y plástico mediante racor de compresión*(ver enlaces, no incluidos). Rosca macho w24,5x19h/1".conexión al emisor rosca macho iso 228/1 con junta ptfe para montaje directo. Mando manual intercambiable por cabezal termostático. temp. máx. trabajo 110ºc. Presión máx. trabajo 10bar. 3/8". Código EAN: 8428381139454
