# 70070 Racor tubo multicapa Ø18x2 - De Genebre

- Propiedad del archivo: CONSTRUNARIO
- Formato: FIEBDC-3/2012
- Programa: Construnario Versión 3.51
- Fecha de los precios: 02/05/2022
- Divisa: EUR

**GEN70070 18 00** u 70070 Racor tubo multicapa Ø18x2 - De Genebre
Precio: 3.63
Racor tubo multicapa. Construcción en latón. Tuerca niquelada. Juntas de cierre en nitrilo. Rosca hembra w24,5x19h/1". Temperatura máxima de trabajo 95ºc. Presión máxima de trabajo 10bar. Ø18x2. Código EAN: 8428381146865
