# 70152 Válvula manual escuadra para tubo hierro Ge System 3/8" - De Genebre

- Propiedad del archivo: CONSTRUNARIO
- Formato: FIEBDC-3/2012
- Programa: Construnario Versión 3.51
- Fecha de los precios: 02/05/2022
- Divisa: EUR

**GEN70152 03 00** u 70152 Válvula manual escuadra para tubo hierro Ge System 3/8" - De Genebre
Precio: 9.32
Válvula manual recta para tubo de hierro con ge system. Construcción en latón niquelado según une-en 12164-12165. Juntas de cierre en elastómero. Volante en abs antirobo. Conexión a tubería rosca hembra iso 228/1. Conexión al emisor rosca macho 228/1 con junta ptfe para montaje directo. Temperatura máxima de trabajo 110ºc. Presión máxima de trabajo 10bar. 3/8". Código EAN: 8428381143611
